# Erschließung Baugebiet Friedhofstraße,
Angebotsaufforderung (GAEB 90, DA83)
Projektbezeichnung: Erschließung Baugebiet  Friedhofstraße,
Projektbezeichnung: Neufra
Projektbezeichnung: Tief- Wasserleitungs- und Straßenbauarbeiten
Eröffnung: 14.12.20 15:00
Ende der Zuschlagsfrist: 31.01.21
Währung: EUR
Auftraggeber: Gemeinde Neufra Im Oberdorf 41 72419 Neufra

## Tief- Wasserleitungs- und Straßenbauarbe
Datum: 20.11.20

### 1 Vorarbeiten, Arbeiten für die Baustelle

**1.10 Baustelleneinrichtung**
Anfahren, aufstellen und einrichten aller zur
fachgerechten Durchführung, Fertigstellung und Übergabe
der angebotenen Bauleistungen erforderlichen
Einrichtungen und Gerätschaften. Herrichten der
Arbeits-, Bau- und Lagerplätze, der Baustraßen
innerhalb der Baustelle, einschl.  Pacht und
Entschädigung für das hierzu erforderliche Gelände
außerhalb des Baustreifens. Vorhalten, unterhalten und
Betrieb der Geräte, Maschinen, Gerüste,
Tagesunterkünfte, Beleuchtungsanlagen, Wasserversorgung
und sanitären Einrichtungen, soweit sie die gesamte
Baumaßnahme betreffen. Vorhaltekosten für Geräte, die
nur für ein Gewerk eingesetzt werden (z.B. Bagger),
sind in den Einheitspreis dieses Gewerkes einzurechnen.
Verkehrszeichen einschl.  Beleuchtungsanlagen nach der
Straßenverkehrsordnung bzw. den Anordnungen der
Verkehrsbehörde für den örtlichen Verkehr aufstellen,
vorhalten und unterhalten.
 Räumen der gesamten Baustelle, aufräumen der Arbeits-,
Bau- und Lagerplätze, aufladen und abfahren aller
Geräte, Werkzeuge und Anlagen, entfernen der Baustraßen
innerhalb der Baustelle und wiederherstellen des
ursprünglichen Zustandes der in Anspruch genommenen
Geländeflächen.

Bezahlt werden :
10 % nach beendetem Aufbau und allgemeiner
Arbeitsaufnahme
70 % verteilt über die Bauzeit entsprechend dem
Baufortschritt
20 % nach erfolgter Baustellenräumung
Menge: 1,000 psch

**1.20 Verkehrssichernde Abschrankungen und Abgrenzungen**
Aufstellen entsprechend den Erfordernissen der
örtlichen Gegebenheiten, vorhalten, unterhalten und
abbauen.
Absperrschranken 1 m hoch mit durchgehender rot/weiß
Markierung, bzw. Leitbaken, mit Warnleuchten,
erforderlichenfalls umbauen.
Flatterleinen zur Abgrenzung der Baustelleneinrichtung.
Flatterleinen sind kein Ersatz für Abschrankungen.

Für die gesamte Baustelle
Menge: 1,000 psch

**1.30 Wasserhaltung**
Anfallendes Schmutz-, Regen- und Sickerwasser während
der gesamten Bauzeit auf je eine Haltungslänge
überpumpen. Kanal wasserdicht und druckfest
verschließen. Antriebsaggregate, Pumpen, Saug- und
Druckleitung und sonstiges Zubehör wie Kraftanschlüsse
betriebsfertig aufstellen, vorhalten und wieder
abbauen. Pumpleistung entsprechend der anfallenden
Abwassermenge einschl. Einrichtung nach Bedarf
umsetzen.
Für die gesamte Bauzeit.
Menge: 1,000 psch

**1.40 Betrieb von Motorpumpen**
einschl. Bedienung. Diese Stunden werden nur auf
besondere Anweisung der
Bauleitung vergütet, wenn besondere Verhältnisse der
Wasserhaltung dies
erforderlich machen.
Der Einbau von Betriebsstundenzählern ist
vorgeschrieben.
Ansonsten ist die Leistung in vorheriger Position
enthalten.
Gilt bei Leistungen in Verbindung mit dem Anschluss des
Regenwasserkanals  am Bach.
Menge: 5,000 St

### 2 Erdarbeiten

**2.10 Abtragen von Mutterboden**
10 - 25 cm stark, lösen und laden,abfahren und auf
Mieten lagern,
Abfuhr, einfache Entfernung 0 - 3 km
Menge: 110,000 m³

**2.20 Mutterboden abtragen und wieder einbauen**
10 - 25 cm stark,
seitlich lagern und wieder einbauen.
Die anzudeckenden Flächen von Steinen
säubern, Mutterboden in voller Dicke gleichmäßig in der
ehemals vorhandenen Geländeform und an den
Böschungsflächen aufbringen.
Gemessen wird die Abtragsfläche.
Menge: 85,000 m³

**2.30 Einsäen von Mutterbodenflächen**
mit Grassamen, Menge 25g/qm einschl. Abwalzen. Die
Flächen sind bis zur endgültigen Begrünung zu
unterhalten und nötigenfalls nachzusäen.
Menge: 250,000 m²

**2.40 Aushub von Leitungsgräben**
nach DIN 4124 (sonstige Leitungen) und DIN EN 1610
(Abwasserleitungen), 0 - 4 m tief ohne wiederverfüllen.
Bodenklassen 3-5 DIN 18300 (2012).
Gräben, Bankette und Gruben, Muffen oder Schweißlöcher
in der erforderlichen Tiefe,
Sohle im vorgeschriebenen Gefälle, wenn erforderlich
mit Lagermulde ausheben.
Aushub seitlich lagern oder aufladen.  Erforderlicher
Verbau oder Abböschen ist einzurechnen.  Die Art der
Ausführung bleibt dem Auftragnehmer überlassen.
Die Aushubtiefe wird von der Oberkante Rohplanie Straße
des auszuhebenden Grabens bis zur Aushubsohle
gerechnet.
Die Herstellung der Planie wird nicht gesondert
vergütet.
Abgerechnet werden Gräben mit senkrechten Grabenwänden
nach DIN EN 1610 für Abwasserleitungen nach der in den
Vorbemerkungen enthaltenen Tabelle;
sonstige Leitungen nach DIN 4124.

Unabhängig vom Durchmesser der Leitung bzw. des äußeren
Rohrschaftes werden
folgende Mindestbreiten (b) vergütet :
Abwasserleitungen nach DIN EN 1610
b = 0,80 m bei Gräben über 1.00 - 1,75 m Tiefe,
b = 0,90 m bei Gräben über 1.75 -  4,00 m Tiefe;
sonstige Leitungen nach DIN 4124
b= 0.70 m bei Gräben bis 1.75 m Tiefe.

Bei Schächten wird ein Arbeitsraum von 0,50 m vergütet.
Die Breiten werden auf volle 5 cm aufgerundet. Für
leichten und schweren Fels wird ein Zuschlag vergütet.
Menge: 330,000 m³

**2.50 Zuschlag zu Pos. 02.0040 Bkl 6**
für leichten Fels DIN 18 300 (2012), Bkl. 6
Lösen nur mittels Fräse erlaubt!
Menge: 20,000 m³

**2.60 Handaushub in Gräben und Gruben**
als Zulage zu Pos. 02.0040
Ausheben von Boden und Felsen in einer Weise, die über
die in Pos. 02.0040 enthaltene Arbeit hinausgeht.
Nur auf besondere Anordnung des Auftraggebers.
Die Zulagen für Tiefen-, Boden- und Felsklassen
der Pos. 02.0040 entfallen.
Als Zulage zum Grundpreis nach Pos.02.0040 für die
Bodenklassen 3 - 5
Menge: 1,000 m³

**2.70 Handaushub in Gräben und Gruben**
als Zulage zum Grundpreis nach Pos.02.0040 für leichten
Fels (Bkl. 6),
sonst wie Pos. 02.0050
Menge: 1,000 m³

**2.80 Erschwerniszuschlag**
für das Aufsuchen, Unterkreuzen und Sichern von
Leitungen. Aufsuchen, Freilegen und Sichern von
unterkreuzten Kanälen, Leitungen und Kabel im Zuge der
Bauausführung.
Den dafür erforderlichen Handaushub einrechnen.  Bei
Kanälen, Wasser- und Gasleitungen Rohrbettung und
Umhüllung wiederherstellen.
Bei Kabeln Kabelbettung und Kabelabdeckung
wiederherstellen
Abrechnung entsprechend Regelzeichnung.
Menge: 5,000 St

**2.90 Trassenwarnband**
Aufschrift "Achtung, Wasserleitung" aus gelbem
Kunststoff mit aufgeklebtem 1 cm
breiten Stahlband aus V2A-Stahl liefern und über der
Rohrumhüllung der Wasserleitung verlegen.
Menge: 120,000 m

**2.100 Verbesserung der Grabensohle und Umhüllen von Rohrleitungen D100**
nach DIN EN 1610, Abschnitt 7 und ATV  Arbeitsblatt A
139
Verbesserung der Grabensohle 15 cm stark
Auflager in der angegebenen Stärke herstellen,
Lagermulden ausbilden. Einbringen und verdichten der
Unterlage, wenn die Grabensohle für unmittelbare
Rohrlagerung ungeeignet ist. Leitungszone hinterfüllen
und Rohre bis mindestens 30 cm über Rohrscheitel
überdecken.  Das Material beidseitig der Leitung
gleichzeitig lagenweise einbauen, hinterstampfen und
verdichten.
Die Schütthöhen richten sich nach dem verwendeten Boden
und dem Verdichtungsgerät und dürfen 30 cm nicht
überschreiten.
Proctordichte: Dpr = 95 % (nichtbindige Böden)
  Dpr = 92 % (bindige Böden)
Im Auflagerbereich muss das eingebaute Material
mindestens die gleiche Dichte erhalten wie der Boden
unter der Rohrsohle.
Die Muffen sind in ausreichendem Umfang bis nach der
Dichtheits- bzw.  Druckprüfung
freizuhalten und danach in gleicher Weise zu
hinterstampfen und zu überdecken.
Das Material muss frei von aggressiven Bestandteilen
sein; Kornanteil gem. DIN 18196:
<0,063 mm, 5  15 M%
Der Einbau ist durch Lieferscheine nachzuweisen.

Mit Sand-Splitt-Schottergemisch 0/16,
1 x gebrochen oder Kiessand 0/16
Umrechnungsfaktor cbm = 2,15 to

Rohre DN 100
Menge: 5,000 m

**2.110 Verbesserung der Grabensohle und Umhüllen von Rohrleitungen D150**
Rohre DN 150, sonst wie Pos 02.0100.
Menge: 50,000 m

**2.120 Verbesserung der Grabensohle und Umhüllen von Rohrleitungen D300**
Rohre DN 300, sonst wie Pos. 02.0100
Menge: 65,000 m

**2.130 Verbesserung der Grabensohle und Umhüllen von Rohrleitungen D 40-60**
mit gewaschenem Flusssand 0/2,
Umrechnungsfaktor=1.80to/cbm,

Rohre DN 40-60, Verbrauch 0,16cbm/lfdm,
sonst wie Pos. 02.0100
Menge: 105,000 m

**2.140 Verbesserung der Grabensohle und Umhüllen von Rohrleitungen**
mit gewaschenem Flusssand 0/2,
Umrechnungsfaktor=1.80to/cbm, Rohre DN 100,
sonst wie Pos. 02.0100
Menge: 70,000 m

**2.150 Wiedereinfüllen der Leitungsgräben**
Seitlich gelagertes oder angefahrenes Aushubmaterial
mit mobiler Brecheranlage zerkleinern und aufbreiten,
Körnung 0/50 mm und in die Gräben wiederverfüllen, von
Oberkante Rohrumhüllung bis Unterkante Mutterboden bzw.
bis zur Rohplanie und lageweise verdichten. Rohplanum
herstellen.
Maschinelles Verdichten erst ab mehr als 75 cm Höhe
über dem Rohrscheitel.
In landwirtschaftlich genutzten Flächen den
Felsaufbruch nicht höher als 40 cm unter
Geländeoberkante einbringen.  Bei Strecken mit hohem
Felsanteil oder sonstigem nicht verdichtungsfähigem
Material vor dem Verfüllen Weisung der Bauleitung
einholen.
Tragfähigkeit und Dichte im Gelände entsprechend dem
Zustand vor Beginn der Arbeiten, in Verkehrsflächen
entsprechend den Anforderungen des Verkehrs.
Notwendiger Bodenaustausch im Einvernehmen mit dem
Auftraggeber.
Überschüssigen Boden abfahren; wird gesondert vergütet.
Abgerechnet wird die gleiche Masse wie der Aushub nach
Pos.02.0040 mit senkrechten Grabenwänden abzüglich
Rohrverdrängung und Einbau Fremdmaterial. .
Erforderlicher Transport innerhalb der Baustelle ist
einzurechnen.
Menge: 10,000 m³

**2.160 Austauschmaterial Recycling**
für die Leitungsgräben oberhalb der Leitungszone bis
Unterkante Straßenbefestigung bzw. Mutterboden, wenn
das Aushubmaterial nicht mehr einbaufähig ist.
Ausführung wie Wiedereinfüllen und Verdichten beim
Grabenaushub in Pos. 02.0190 beschrieben, anstelle des
Aushubmaterials.
Abgerechnet wird die gleiche Masse wie der Aushub nach
Pos.02.0040 mit senkrechten
Grabenwänden abzüglich Rohrverdrängung und
Fremdmaterial der Pos. 02.0120 - 02.0190.
Der Einbau ist durch Lieferscheine nachzuweisen.

Folgende Materialien sind zugelassen
Vorsiebmaterial 0/45; 0/56
Wandkies 0/56
Material aus wiederaufbereiteten Altbaustoffen
(Recycling-Material)
güteüberwacht; Baustoffgemisch der Körnung 0/56, frei
von Holz, Metallen u.a. Fremdstoffen;
z.B.kontaminiertes Material; für das Material ist ein
entspr. Eignungs- u..Umweltverträglichkeitsnachweis
vorzulegen;
Verdichtungsgrad Dpr nach ZTVE-Stb94.
Der Umrechnungsfaktor beträgt für alle Materialien je
cbm = 2,20 to.
  Angebotenes Material :  ...........................
  Körnung :  .................
Menge: 170,000 m³

**2.170 Austauschmaterial Dosiermaterial**
für die Leitungsgräben oberhalb der Leitungszone bis
Unterkante Straßenbefestigung bzw. Mutterboden, wenn
das Aushubmaterial nicht mehr einbaufähig ist.
Ausführung wie Wiedereinfüllen und Verdichten beim
Grabenaushub in Pos. 02.0190 beschrieben, anstelle des
Aushubmaterials.
Abgerechnet wird die gleiche Masse wie der Aushub nach
Pos.02.0040 mit senkrechten Grabenwänden abzüglich
Rohrverdrängung und Fremdmaterial der Pos. 02.0120 -
02.0190.
Der Einbau ist durch Lieferscheine nachzuweisen.

Kies-Sand-Gemisch oder
Sand-Splitt-Schottergemisch 0/45
Verdichtungsgrad Dpr 100 v.H. nach ZTVE-Stb94.
Der Umrechnungsfaktor beträgt je cbm = 2,20 to.
Menge: 20,000 m³

**2.180 Boden in Flächen abtragen**
Aushub im vorgeschriebenen Längs- und Quergefälle.  Der
Boden unter dem Planum darf nicht aufgelockert werden.
Ausheben des Bodens
Boden- und Felsklassen 3-5 nach DIN 18 300 (2012).
Für Klasse 6 und 7 wird eine Zulage gewährt.
Straßenbefestigung wird in halber Dicke als Klasse 6
vergütet, sofern im LV hierfür keine eigene Position
vorgesehen ist.
Eingeschlossen ist Erschwernis- oder Handaushub im
Bereich von Einbauten für Ver- und
Entsorgungsleitungen.
Lösen und laden bzw. seitlich lagern innerhalb der
Baustelle. Erdplanum herstellen nach
Einschnittsprofilen einschl. verdichten, Planum mit +/-
3 cm Genauigkeit auf Sollhöhe. Gemessen wird in den
Abtragsprofilen.
Abtrag für Straßen und Gehwege ohne Abfuhr.
Menge: 40,000 m³

**2.190 Unbrauchbaren Aushub abfahren und beseitigen DK0**
Den aus Pos. 02.0040 geladenen Boden, soweit er
unbrauchbar oder überschüssig ist, nach außerhalb der
Baustrecke abfahren einschl. aller Erschwernisse, wie
Wartezeiten usw.,
Verschmutzungen an den Fahrzeugen vor Verlassen der
Baustelle beseitigen.

Boden Deponieklasse 0 laden, fördern Beseitigung
entsprechend den gesetzlichen Bestimmungen zuführen.

Für die Ablagerung steht die Deponie der Stadt
Gammertingen zur Verfügung,
Einfache Entfernung 12 km,
oder nach Wahl Deponie des AN.
Das Material wird dabei Eigentum des AN und ist zu
beseitigen.

Gebühren für die Beseitigung wie z.B. Deponiegebühren
sind einzurechnen. Ein Entsorgungsnachweis ist zu
führen.

Abgerechnet wird die Masse der Pos. 02.0040 mit
senkrechten Grabenwänden abzüglich der.möglichen
Wiederverfüllung nach Pos.02.0150.
Menge: 165,000 m³

**2.200 Unbrauchbaren Aushub abfahren und beseitigen LAGA ZO**
Den aus Pos. 02.0040 geladenen Boden, soweit er
unbrauchbar oder überschüssig ist, nach außerhalb der
Baustrecke abfahren einschl. aller Erschwernisse, wie
Wartezeiten usw.,
Verschmutzungen an den Fahrzeugen vor Verlassen der
Baustelle beseitigen.

Boden LAGA Z0/Z0* laden, fördern Beseitigung
entsprechend den gesetzlichen Bestimmungen zuführen.

Für die Ablagerung steht die Deponie der Stadt
Gammertingen zur Verfügung,
Einfache Entfernung 12 km,
oder nach Wahl Deponie des AN.
Das Material wird dabei Eigentum des AN und ist zu
beseitigen.

Gebühren für die Beseitigung wie z.B. Deponiegebühren
sind einzurechnen. Ein Entsorgungsnachweis ist zu
führen.

Abgerechnet wird die Masse der Pos. 02.0040 mit
senkrechten Grabenwänden abzüglich der möglichen
Wiederverfüllung nach Pos.02.0150.
Menge: 165,000 m³

**2.210 Abfuhr des überschüssigen Aushubmaterials aus den Einschnitten**
Den aus Pos. 02.0180 geladenen Boden, soweit er
unbrauchbar oder überschüssig ist, nach außerhalb der
Baustrecke abfahren einschl. aller Erschwernisse, wie
Wartezeiten usw.  Abladen auf dem Auffüllplatz nach
Weisung der Deponieaufsicht. Verschmutzungen an den
Fahrzeugen vor Verlassen der Baustelle und des
Auffüllplatzes beseitigen.

Boden Deponieklasse 0 laden, fördern Beseitigung
entsprechend den gesetzlichen Bestimmungen zuführen.

Für die Ablagerung steht die Deponie der Stadt
Gammertingen zur Verfügung,
Einfache Entfernung 12 km,
oder nach Wahl Deponie des AN.
Das Material wird dabei Eigentum des AN und ist zu
beseitigen.

Gebühren für die Beseitigung wie z.B. Deponiegebühren
sind einzurechnen. Ein Entsorgungsnachweis ist zu
führen.
Menge: 20,000 m³

**2.220 Abfuhr des überschüssigen Aushubmaterials aus den Einschnitten**
Den aus Pos. 02.0180 geladenen Boden, soweit er
unbrauchbar oder überschüssig ist, nach außerhalb der
Baustrecke abfahren einschl. aller Erschwernisse, wie
Wartezeiten usw.  Abladen auf dem Auffüllplatz nach
Weisung der Deponieaufsicht. Verschmutzungen an den
Fahrzeugen vor Verlassen der Baustelle und des
Auffüllplatzes beseitigen.

Boden LAGA Z0/Z0* laden, fördern Beseitigung
entsprechend den gesetzlichen Bestimmungen zuführen.

Für die Ablagerung steht die Deponie der Stadt
Gammertingen zur Verfügung,
Einfache Entfernung 12 km,
oder nach Wahl Deponie des AN.
Das Material wird dabei Eigentum des AN und ist zu
beseitigen.

Gebühren für die Beseitigung wie z.B. Deponiegebühren
sind einzurechnen. Ein Entsorgungsnachweis ist zu
führen.
Menge: 20,000 m³

**2.230 Bituminöse Schichten abgrenzen**
abspaten mit Kompressor oder absägen zur seitlichen
Begrenzung der Aushubflächen. Vergütet wird die
tatsächliche Länge bis 15 cm tief.
Menge: 10,000 m

**2.240 Vorh. bituminöse Schichten**
lösen, laden und abfahren; Schichtdicke bis 20 cm; das
Aushubmaterial wird, soweit vom AG nicht anders
bestimmt,  Eigentum des AN und ist ohne weitere
Vergütung zu beseitigen.
Anschluss im Bereich der best. Friedhofstraße
.
Menge: 3,000 m³

**2.250 Überprüfung der Verdichtung**
innerhalb der Leitungszone durch Rammsondierungen.
Zur Überprüfung der Verdichtung innerhalb der
Leitungszone sind bis 1 m unter Rohrsohle
Rammsondierungen nach Terminvereinbarung mit dem
bauleitenden Ingenieur und auf dessen Weisung an
mindestens 1 Stelle pro Haltung mit der leichten oder
mittelschweren Rammsonde nach DIN 4094 durchzuführen.

Ausführender Bodenmechaniker (vom Bieter
anzugeben):...........................................

Pro Prüftermin werden mindestens 6 Ramm-sondierungen
durchgeführt. Die Kosten der An- und Abfahrt sind
einzurechnen. Der Ramm-sondierungsbericht ist dem
bauleitenden Ingenieur auszuhändigen.
Menge: 2,000 St

**2.260 Kontrollprüfungen statischer Plattendruckversuch**
Statischer Plattendruckversuch
Menge: 2,000 St

**2.270 Kontrollprüfungen dynamischer Plattendruckverusch**
Dynamischer Plattendruckversuch
Menge: 2,000 St

**2.280 Beprobung Aushubmaterial**
Beprobung von abzufahrenden Materialien aus den
Leitungsgräben
und dem Straßenaushub
Die Beprobung der Materialien muss durch einen
fachkundigen und anerkannten Gutacher erfolgen. Die
Postition beinhaltet sämtliche Probeentnahmen u.
Analysen aller anfallenden u. abzufahrenden Stoffe, die
im Baustellenbereich gewonnen werden, sowie die
vollständige Dokumentation und Deklaration nach
gesetzlicher Vorgabe der Deponieverordnung.
- Charakterisierung ggf. bis DKII
Weitere Anforderungen:
- Anschreiben (Projektbezeichung, Materialherkunft,
Materialart)
- Anlieferungserklärung
- Grundlegende Charakterisierung gemäß § 8 DepV
- Probenahmeprotokoll PN 98
- Probeliste LAGA PN 98 mit Fotos
- Probenvorbereitungsprotokoll gemäß DepV
- Analyse des Materials nach DepV, Anhang 3 Nr. 2
- Bekanntgabe des voraussichtlichen
Anlieferungstermins-/ Zeitraums auf die Deponie
Abgerechnet wird pauschal pro Miete -
Menge: 1,000 Miet

### 3 Entwässerungskanalarbeiten

*Hinweis*
Die zum Einbau vorzusehenden Rohre sind mit
ausreichendem Tragvermögen für die im LV
angegebenen Verkehrs- und sonstigen Oberflächenlasten
sowie für die angenommenen Belastungs- und
Einbau-bedingungen auszuwählen. Maßnahmen zu einer
eventuell notwendigen Erhöhung des Tragevermögens durch
Verbesserung
der Auflager- oder sonstigen Einbau-bedingungen für die
zum Einbau kommenden Rohre sind rechtzeitig mit der
Bauleitung zu besprechen und die Kostentragung
abzuklären.
Beeinflusst der AN durch geänderte Bauausführung (z.B.
anderen Verbau, anderen Grabenquerschnitt o.a.) die
Belastungs- und Einbaubedingungen zu Ungunsten des
Tragvermögens  der Rohre, so gehen die daraus folgenden
Mehraufwendungen zur Wiedererlangung des Tragvermögens
zu seinen Lasten.
Der AN garantiert in vollem Umfang die Tauglichkeit der
zum Einbau kommenden und der eingebauten Rohre bei den
vorgegebenen Verkehrs- und sonstigen Oberflächenlasten
und den an der Einbaustelle vorliegenden Belastungs-
und Einbaubedingungen bzw. der getroffenen Maßnahmen,
sowie die Wasserdichtheit.
Sofern nicht anders bestimmt ist, sind die Rohre in
offenen Gräben, Gruben oder Baugruben zu verlegen.
Beim Transport beschädigte Rohre dürfen nicht eingebaut
werden. Jede Rohrlieferung ist auf
einwandfreie Beschaffenheit der Rohre zu prüfen.
Beschädigte Rohre sind von der Baustelle zu entfernen.
Leitungen werden gemessen in Rohrachse von Rohranfang
bis Rohrende. Anschlussleitungen von Muffengrund des
Abzweiges an.  Formstücke werden übermessen, jedoch
nicht bei Leitungen aus duktilem Gusseisen.
Mit in den Einheitspreis einzurechnen ist das
Dichtungsmaterial.  Statische Hinweise sind auf
Anforderung dem Auftraggeber vorzulegen.  Der
Auftragnehmer hat den Rohrgraben vor Beginn der
Verlegungsarbeiten auf Eignung zum Verlegen der Rohre
zu prüfen, besonders die richtige Tiefe und Breite des
Rohrgrabens sowie die Beschaffenheit der Grabensohle.
Die Rohre sind nach DIN EN 1610 "Technische Regeln für
die Bauausführung von Abwasserleitungen und -kanälen"zu
lagern und zu verlegen.
Rohre und Verbindungen wasserdicht nach DIN EN 1916.

**3.10 Kunststoffrohre nach DIN EN 1401 aus PVC-U DN250**
Kunststoffrohr CONNEX-Rohr, System Funke, AWADUKT Fa.
Rehau o.glw., aus PVC-U/PP mit angeformter Steckmuffe,
glattwandig, wandverstärkt, Ringsteifigkeit nach ISO
9969 mind.12 kN/qm, mit mind. 25% erhöhter
Innenschichtdicke sowie fest integriertem Dichtsystem
inkl. gelben Stützring aus Polypropylen (PP). Wanddicke
entsprechend der Rohrreihe SDR 34/ SN 12 nach DIN EN
1401.
Farbe: grau, orange oder blau
Baulänge inkl. Muffe: 1,5 m; und 3,0 m;
Überdeckung 0,8 m bis 6,0 m, SLW 60, Einbaubedingungen
und Bodenkennwerte nach DIN EN 1610 sowie entsprechend
der statischen Berechnung, liefern und verlegen.
 Die Verlegevorschriften des Herstellers sind zu
beachten.
Farbe wahlweise für Trennsystem grau, orange oder blau.

Rohre DN 300
Menge: 60,000 m

**3.20 Herstellen von Kanalanschlüssen D110**
FABEKUN-Sattelstück, System Funke, AWADOCK, Fa. Rehau
o. glw. , mit gelenkiger Steckmuffe (Kugelgelenk),
abwinkelbar von 0-13°, zum nachträglichen Anschluss von
Rohren aus PVC-U oder PP nach DIN EN 1401 (z.B.
HS-Rohre) an Abwasserrohre aus Beton, Stahlbeton,
Kunststoff-Rohren und allen glattwandigen Kanalrohren
über 30 mm Wanddicke gem. DIN 4032/35, liefern und
einbauen. Im Einheitspreis ist der fachgerechte
Anschluss Kernbohrgerät am Hauptkanal einzurechnen.
Die Verarbeitungsvorschriften des Herstellers sind zu
beachten.
Der Anschluss ist setzungssicher von der Grabensohle
her zu unterbauen.
Die angegebene Nennweite bezeichnet das Rohr, welches
angeschlossen wird.
DN 110
Menge: 1,000 St

**3.30 Herstellen von Kanalanschlüssen D160**
DN160, sonst wie Pos. 03.0020
Menge: 6,000 St

**3.40 Herstellen von Schachtanschlüssen D110**
zum Anschluss von Rohren aus PVC-U DN/OD 160 nach DIN
EN 1401an Schachtringe aus Beton/ Stahlbeton.
Schachtmuffe,  SDR 34, wandverstärkt inkl. Dichtung,
mit DIBT-Zulassung liefern und einbauen.
Im Einheitspreis ist der fachgerechte Anschluss mittels
Kernbohrgerät (Bohrung: 200 mm) am Schachtring
einzurechnen.
Die Verarbeitungsvorschriften des Herstellers sind zu
beachten.
Der Anschluss ist spannungsfrei herzustellen und
setzungssicher zu unterbauen.
Die angegebene Nennweite bezeichnet das Rohr, welches
angeschlossen wird.

DN 110
Menge: 1,000 St

**3.50 Herstellen von Schachtanschlüssen D160**
DN 160, sonst wie Pos. 03.0040
Menge: 3,000 St

**3.60 KG-Kunststoffkanalrohre D110**
aus PVC-U oder Polypropylen nach DIN EN 1401/1852,
Vollwandrohre füllstofffrei, SN12, geeignet für SLW 60,
bestehend aus geraden Rohren sowie Form- und
Passstücken auf den vorbereiteten Untergrund planmäßig
in jeder zulässigen Tiefe verlegen.  Verlegevorschrift
des Herstellerwerkes beachten.
Rohrverbindung : vorgefertigte Verbindungen mit Muffen
und Dichtringen;
HS-Rohre Fa. Funke, AWADUKT-Rohre, Fa. Rehau oder
gleichwertig;
Farbe wahlweise für Trennsystem orange und blau

DN 110
Menge: 5,000 m

**3.70 KG-Kunststoffkanalrohre D160**
DN 160, sonst wie Pos. 03.0060
Menge: 50,000 m

**3.80 Abzweige PVC-U/PP**
schräge Abzweige 45'
Abzweige als Zulage zum lfdm-Preis für gerade Rohre
nach Pos. 03.0060,

Abzweig DN 110/110
Menge: 1,000 St

**3.90 Abzweige PVC-U/PP**
Abzweig DN 160/160, sonst wie Pos. 03.0060
Menge: 2,000 St

**3.100 Sonstige Formstücke, PVC-U/PP**
Bogen 15', 30', 45',
als Zulage zum lfdm-Preis der Pos. 03.0060

Bogen DN 110
Menge: 5,000 St

**3.110 Sonstige Formstücke, PVC-U/PP**
Bogen DN 160, sonst wie Pos. 03.0060
Menge: 15,000 St

**3.120 Sonstige Formstücke, PVC-U/PP**
Reduzierstück DN 160/110, sonst wie Pos. 03.0060
Menge: 2,000 St

**3.130 Sonstige Formstücke, PVC-U/PP**
Doppelmuffe DN 110, sonst wie Pos. 03.0060
Menge: 5,000 St

**3.140 Sonstige Formstücke, PVC-U/PP**
Doppelmuffe DN 160, sonst wie Pos. 03.0060
Menge: 20,000 St

**3.150 Schachtfutter für die Rohre D 300**
der Pos. 03.0010 als Mehr oder Minderpreis der
Betonschächte der Pos. 04.0140 ff anstelle der
Stahlbeton-Rohranschlüsse
DN 300; zum Anschluss der PVC-Rohre

EP pro Anschluss!

Mehrpreis / Minderpreis ( bitte nicht zutreffendes
streichen)
Menge: 1,000 St

**3.160 Zulage zu Pos. 03.0010 ff für Paßstücke DN 300**
DN 300
Menge: 1,000 St

**3.170 Schachtanschluss herstellen DN300**
Schachtanschluss DN 300 an bestehenden Stb-Schacht
herstellen,
Schachtwand ringförmig öffnen, Anschluss wasserdicht
verschliessen, Halbschale DN 300 in vorhandene Berme
ca. 20 cm tief einbauen, Berme mit wasserdichtem
Zementglattstrich wieder anpassen.
Menge: 1,000 St

**3.180 Flexible Schutzrohre aus PE-HD DN75**
zum Einziehen der Rohre der Hausanschussleitungen für
die Wasserversorgung; außen gewellt, innen glatt,
Ringbundware, mit Muffe für sanddichte Verbindung; DN
75;  liefern und verlegen;
Menge: 20,000 m

### 4 Beton-, Stahlbeton-, Maurerarbeiten

**4.10 Verankerungen, Unterfangungen, Auflager**
für Rohr- und Krümmerverankerungen, Widerlager und wo
sonst verlangt.  Doppelhäuptig geschalt, falls
erforderlich bewehrt.  Abmessungen nach DVGW-Regelwerk,
Merkblatt GW 310.
Bewehrung wird gesondert vergütet.
Für Querriegel an Hangstrecken, doppelhäuptig, in die
Grabenwände eingebunden.Zur Unterfangung von Leitungen
und wo sonst verlangt. Von Grund auf, nach Angabe des
AG 25 - 40 cm dick; das unten durchfahrende Rohr frei
überbrücken.
Die zu unterfangende Leitung 15 cm dick mit
Rohrbettungsmaterial satt unterstopfen.
Im Sonderfall geteiltes Betonrohr als Schale für die
Rohrbettung. Bei Dränrohren und wo sonst verlangt ohne
Rohrbettung.  Unterfangung gegen Umkippen in die
Grabenwand einbinden.  Gemessen wird in allen Fällen
vom Grund bis UK Leitung. Das Bettungsmaterial wird
nicht gesondert vergütet. Bei geteilten Betonrohren
wird die Länge auf ganze Meter aufgerundet.
Betonauflager für Rohre, entsprechend DIN EN 1610.
Seitlich geschalt; wenn vor der Rohrverlegung
eingebracht, Lagermulde ausbilden. Vergütet wird der
nach den Vorschriften erforderliche Querschnitt.
Eventuell erforderliche Bewehrung wird gesondert
vergütet.  Betonunterstampfung in den Zwickeln an
beiden Seiten von Entwässerungskanalrohren,
Breite 1/3 DN, hochgezogen bis zur Mitte des Rohres
entsprechend Skizze.
Der Beton muss bis zur Rohrmitte satt am Rohr anliegen.
Gemessen wird die einfache Länge des unterstampften
Rohres.

Verankerung C 25/30
Menge: 1,000 m³

**4.20 Verankerungen, Unterfangungen, Auflager**
Unterfangung C 25/30 mit Bettung,
sonst wie Pos. 04.0010
Menge: 1,000 m³

**4.30 Wanddurchführungen**
Durchbruch in Schachtwänden,
Fertigteilschacht für Anschluss DN 100 herstellen.
Durchbruch wasserdicht schließen.
Menge: 1,000 St

**4.40 Rohrdurchführungen D100**
durch Wände aus plastischem oder elastischem Material.
Elastische Ringe 24 mm dick, im Bereich der Wand auf
Rohre oder Formstücke aufbringen.
Ringe 24 - 42 für DN 100 liefern und verlegen
Menge: 5,000 St

**4.50 Rohrdurchführungen D50**
durch Wände aus plastischem oder elastischem Material.
Elastische Ringe 24 mm dick, im Bereich der Wand auf
Rohre oder Formstücke aufbringen.
Ringe 24 - 42 für DN 50 liefern und verlegen
Menge: 6,000 St

**4.60 Schwerbetonsteine**
Voll- oder Hohlblocksteine als Pfeiler
Menge: 1,000 m³

**4.70 Wasserdichter Zementglattstrich**
Wasserundurchlässiger Zementputz bzw.
Zementglattstrich ohne Zusatzmittel.
4 - 5 cm dick, in Lagen aufgebracht, mit ebener
Oberfläche. Nur reinen gewaschenen Flusssand verwenden.
AN muss für Wasserundurchlässigkeit und Haftung auf dem
Untergrund Gewähr leisten. Alle Wandanschlüsse sind als
gerundete Hohlkehlen herzustellen.

Auf waagrechte und schräge Flächen, auf Boden und
Deckenoberseite, Gefälle und Mulden ausbilden.Auf
senkrechte Flächen.
Eventuelle Vorbehandlung des Untergrundes einrechnen.
Hohlkehlen sind in den Preis einzurechnen.
Menge: 2,000 m²

**4.80 Hydrantenschächte D 150**
aus Betonfertigteilen mit zentrischem Konus ohne
Versetzen der Schachtabdeckung.  Sohle unter dem
Schachtboden aus Splitt 7/15 mm oder Kiessand 8/16 mm,
10 cm dick.
Verwendete Fertigteile geeignet für Verkehrslast SLW
60.
Aussparungen nach erfolgter Montage der hydraulischen
Einrichtung und der elastischen Rohrdurchführungen
dicht schließen.
Betonfertigteile nach DIN 4034, Teil 2 und DIN EN 1917
in Zementmörtel MV 1 : 3, dicht und satt versetzen.
Formstücke unter- und hintermauern; wird gesondert
vergütet.
Einschl. der Aussparungen für die Wasserleitungsrohre
und einem Auflagering 70 mm lichte Weite, Schachthöhe
gemessen von Oberkante Boden bis Unterkante Auflagering
bzw.  Decke 1,75 m.

großer runder Hydrantenschacht Di = 1,50 m einschl.
Sohle
Menge: 1,000 St

**4.90 Hydrantenschächte 160/160**
aus Betonfertigteilen mit zentrischem Konus ohne
Versetzen der Schachtabdeckung.  Sohle unter dem
Schachtboden aus Splitt 7/15 mm oder Kiessand 8/16 mm,
10 cm dick.
Verwendete Fertigteile geeignet für Verkehrslast SLW
60.
Aussparungen nach erfolgter Montage der hydraulischen
Einrichtung und der elastischen Rohrdurchführungen
dicht schließen.
Betonfertigteile nach DIN 4034, Teil 2 und DIN EN 1917
in Zementmörtel MV 1 : 3, dicht und satt versetzen.
Formstücke unter- und hintermauern; wird gesondert
vergütet.
Einschl. der Aussparungen für die Wasserleitungsrohre
und einem Auflagering 70 mm lichte Weite, Schachthöhe
gemessen von Oberkante Boden bis Unterkante Auflagering
bzw.  Decke 1,75 m.

rechteckiger Hydrantenschacht 160 x 160 cm i.L.einschl.
Sohle
Menge: 1,000 St

**4.100 Kanalschächte mit Betonfertigteilen HA Sohle**
Fertigteile  wasserdicht versetzen.
Ausführung nach Regelzeichnung des AG.  Fertigteile
entsprechend den Anforderungen DIN 4034 und DIN EN 1917
bzw. geeignet für SLW 60.  Sohle unter dem Boden aus
Splitt 7/15 mm oder Kiessand 8/16 mm, 10 cm dick,
abgezogen von Grubenwand zu Grubenwand.  Ganzer Schacht
aus Fertigteilen.
Bodenteil mit eingebauten  SBR-Stutzen passend zu den
zur Verlegung kommenden Rohren, mit fertig
ausgebildeten Rinnen und Banketten. Rohreinmündungen in
Lage und Höhe entsprechend den örtlichen Verhältnissen.
Bei Bestellung Vorschriften des Herstellers beachten.
Wasserdichter Anschluss des Bodenteils an den
Entwässerungskanal.
Die Ausbildung der Rinnen ist in den Preis des
Schachtbodens einzurechnen.
Der aufsteigende Schacht wird gemessen vom tiefsten
Punkt in der Rinne bis Unterkante der Schachtabdeckung.
In den Preis sind die Steigeisen e = 25 cm
einzurechnen.
Schächte nach DIN 4034, Teil 1 mit
Forsheda-Schachtdichtungen

Rund, Di = 100 cm, Hauskontrollschacht
Sohle
Menge: 6,000 St

**4.110 Kanalschächte mit Betonfertigteilen HA Boden**
Rund, Di = 100 cm, Hauskontrollschacht
Schachtboden als Fertigteil, Anschlussstutzen DN 150,
sonst wie Pos. 04.0100
Menge: 6,000 St

**4.120 Kanalschächte mit Betonfertigteilen HA Schacht**
Rund, Di = 100 cm, Hauskontrollschacht
aufsteigender Schacht,
sonst wie Pos. 04.0100
Menge: 10,000 m

**4.130 Kanalschächte mit Betonfertigteilen Sohle D100**
Rund, Di = 100 cm
Sohle,
sonst wie Pos. 04.0100
Menge: 1,000 St

**4.140 Kanalschächte mit Betonfertigteilen Boden D100**
Rund, Di = 100 cm
Schachtboden als Fertigteil, Anschlussstutzen 1 x DN
300,
sonst wie Pos. 04.0100
Menge: 1,000 St

**4.150 Kanalschächte mit Betonfertigteilen Schacht D100**
Rund, Di = 100 cm
aufsteigender Schacht,
sonst wie Pos. 04.0100
Menge: 2,000 m

**4.160 Zuschläge zu Pos. 04.0140 ff Zulauf DN150**
Zuschlag für zusätzlichen Seitenzulauf DN 150
Menge: 2,000 St

**4.170 Hydrantenschachtabdeckung VIATOP mit Aufschrift "Wasser"**
ohne Ventilation Klasse D400, DIN EN 124, lichte Weite
610 mm, glattschaftiger Rahmen, Rahmen und Deckel aus
Kugelgraphitguss (GGG) ISO 1083, mit frei lagerndem
Gelenk, mit austauschbarer dämpfender Spezialeinlage
aus SBR im Rahmen, Rahmen und Deckel mit Beschichtung.
Abdeckung liefern und versetzen
Menge: 2,000 St

**4.180 Kanalschachtabdeckungen mit rundem Rahmen VIATOP**
mit Lüftungsöffnungen Klasse D400, DIN EN 124, lichte
Weite 610 mm, glattschaftiger Rahmen, Rahmen und Deckel
aus Kugelgraphitguss (GGG) ISO 1083, mit frei lagerndem
Gelenk, mit austauschbarer dämpfender Spezialeinlage
aus SBR im Rahmen, Rahmen und Deckel mit Beschichtung,
einschl.  Schmutzfänger DIN 1221 verzinkt mit
Kreuzstangen d = 14 mm, Gewicht 7,5 kg liefern und in
Zementmörtel MV 1 : 3 versetzen. Abdeckung dem
Straßengefälle anpassen
Menge: 2,000 St

**4.190 Kanalschachtabdeckungen mit rundem Rahmen**
jedoch Begu, Klasse B DIN 4271 ohne Schmutzfänger
Menge: 6,000 St

**4.200 Geruchverschlüsse**
DN 100 einschl. der Ableitungsrohre bis Unterkante
Schachtboden anschlussfertig liefern und versetzen.
Menge: 2,000 St

**4.210 Auflageringe**
nach DIN 4034, 625 mm i.L., 8 cm dick unter Abdeckungen
in Zementmörtel MV 1 : 3 liefern und versetzen.
Menge: 10,000 St

**4.220 Straßenabläufe VIATOP**
liefern und versetzen.
Der Aushub wird nach Pos. 02.0040 vergütet.  Betonteile
nach DIN 4052, D 450 mm,
Ablauf komplett aus Boden, Schaft ohne Tragnocken,
Auflagering, Eimer und Aufsatz
nach DIN 1213, glattschaftiger Rahmen, Rahmen und
Rosteinsatz aus Kugelgraphitguss (GGG) ISO 1083, mit
frei lagerndem Gelenk, mit Schnappverschluss,
Rosteinsatz mit Sicherheitsschlitzsystem und
rutschsicherer Oberfläche, Rahmen und Rost mit
Beschichtung. Klasse C bzw. D wie nachstehend
gefordert.

Hohe Form mit einfachem Rost,
Klasse D 400, DIN EN 124, 500 x 500 mm, Pultform
Menge: 1,000 St

**4.230 Straßenabläufe VIATOP**
Niedere Form mit einfachem Rost,
Klasse D 400, DIN EN 124, 500 x 500 mm, Pultform

sonst wie Pos. 04.0220
Menge: 3,000 St

### 5 Erdkabel und Leerrohre

*Hinweis*
Die Regelgrabenbreite für die Breitband-Trassen beträgt
30 cm.
Grabentiefe: 70 cm in Gehwegen, 80 cm in Fahrbahnen ab
Oberkante fertiger Höhe. Im Straßenbereich wird
lediglich die Mehrtiefe ab Oberkante der Rohplanie
vergütet.
Bei Mitverlegung weiterer Kabel wird der Graben in
Abstimmung
mit dem jeweiligen Versorgungsträger anteilig
verbreitert. Die
Vergütung für den erforderlichen Mehraushub muss durch
den
jeweiligen Versorgungsträger erfolgen und auch mit
diesem
gesondert abgerechnet werden

Leerrohre und Rohrverbände
Die Verlegung aller Mikrokabel und Rohrverbände muss
nach
den Verlegerichtlinien des Herstellers erfolgen.
Die erforderlichen Arbeiten zum Aufschneiden des
Rohrverbandes
zum Herausführen der Einzelhausanschlusses ist
einzurechnen.
Zum Bearbeiten der Mikrokabel und Rohrverbände
sind nur die darauf abgestimmten Werkzeuge, gemäß den
Herstellervorgaben zu verwenden.
Alle offenen Rohrenden sind mit Endkappen zu
verschließen.
Anwendung von Doppelsteckmuffen bei Abzweig oder
Verlängerung
von Rohren/Rohrverbänden.

**5.10 Kabel in Längsrichtung freilegen und sichern**
Vorhandene Kabel in Längsrichtung freilegen, vorhandene
Abdeckung entfernen und seitlich lagern, Kabel
entsprechend der Kabelschutzanweisung der Telekom bzw.
des EVU umlegen und sichern, vorh. Abdeckung über der
Umhüllung wieder verlegen;
Kabel wieder verlegen und einsanden wird gesondert
vergütet.
Menge: 5,000 m

**5.20 Herstellen von Kabelgräben**
Grabenaushub mit senkrechten Grabenwänden, einschl. BKL
6
Aushub seitlich lagern und wieder einbauen;
Die Abfuhr von überschüssigem Material wird gesondert
vergütet
Menge: 40,000 m³

**5.30 Leerrohre DN 100**
als Kabelschutzrohre aus PVC oder PEHD, glattwandig,
wahlweise als Stangen- oder Rungbundware, einschl. der
erforderlichen Verbindungsteile, liefern und in
vorhandene Gräben verlegen
Menge: 120,000 m

**5.40 Leerrohre DN 50**
als Kabelschutzrohre aus PVC oder PEHD, glattwandig,
wahlweise als Stangen- oder Rungbundware, einschl. der
erforderlichen Verbindungsteile, für Querungen der
FTTB-Hausanschlussleitungen im Straßenbereich, liefern
und in vorhandene Gräben verlegen
Menge: 65,000 m

**5.50 Mikrokabelrohr 10/6 - Einzelrohr**
dickwandig,
zum Einblasen von Mikrokabeln,
Fertigung nach DIN 8074/8075,
zur direkten Erdverlegung geeignet,
Druckprüfung 170 h / 80°C / 4 N/mm²,
Material: PE-HD,
mit speziell reibungsarmer Trapez-Innenriefung zur
Erreichung
maximaler Einblaslängen,
Farbe transluzent zur deutlichen Belegungserkennung mit
doppelter Farbstreifen-Kennzeichnung in den Farben
blau, gelb,
grün, rot, braun, violett, weiß, grau, schwarz, orange.
Signierung: Hersteller, Abmessung, Fertigungsdatum,
Meterzahl
Verlegung fachgerecht nach den Verlegerichtlinien des
Herstellers.
liefern und verlegen. Sandbettung wird gesondert
vergütet.
Fabrikat:
.......................................................
.............
Rauspeed, Fa. Rehau oder vgl.
Menge: 50,000 m

**5.60 Mikrokabel-Rohrverbund 10 x 10/6 - grüne oder rote Mantelfarbe**
Rohrabmessung: 12 x 10 x 2,0 mm
bestehend aus einzelnen Mikrokabelrohren aus PE-HD, die
mit
einem Außenmantel aus PP gebündelt werden. Geeignet zur
direkten Erdverlegung.
Fertigung nach DIN 8074/8075,
Für die einzelnen Mikrokabelrohre gelten die in
vorheriger
Position bereits beschriebenen Eigenschaften. Die
enthaltenen
Mikrokabelrohre müssen durch 2 unterschiedliche
Farbstreifen
und für zusätzliche Sicherheit durch Kennzeichnung der
jeweiligen Rohrnummer (1-25) eindeutig unterscheidbar
sein.
Durch die transluzente Grundfarbe soll die Belegung mit
Kabeln
deutlich sichtbar sein.
Menge: 65,000 m

**5.70 Hausanschlussabzweig mit Steckverbinder herstellen**
Herstellen der Verbindung mit einem Mikro-Rohr aus
erdverlegtem Mikroverbund 12 x AD 10 x 2 mm, entfernen
des Außen- und Innenmantels, spanfreies schneiden eines
Rohres, Steckverbinder zur zugfesten und druckdichten
Verbindung von zwei Mikrokabelrohren mit identischem
Rohrdurchmesser, druckdicht bis 15 bar, Sicherungsclip
zum Sichern und Lösen der Verbindung werkseitig
vormontiert, für die direkte Erdverlegung geeignet.
Klemmzähne aus rostfreiem Federstahl.
Abmessung: 10 mm.
Menge: 6,000 St

**5.80 Abzweighilfe**
Abzweighilfe zur optimalen und sicheren Rohrführung bei
Abzweig. Nachträgliche
Installation möglich.
Universell einsetzbar alle für Einzelrohre von 7-20 mm.
Einhalten des minimalen Biegeradius der Einzelrohre.
Farbe schwarz;
Menge: 6,000 St

**5.90 Endkappen 10/2**
Endkappen zum zug- und druckdichten Verschließen von
unbelegten Mikrokabelrohren,
druckdicht bis 15 bar, Sicherungsclip zum Sichern und
Lösen der
Verbindung werkseitig vormontiert, für die direkte
Erdverlegung geeignet.
Klemmzähne aus rostfreiem Federstahl.
Abmessung: 10 mm.
Menge: 6,000 St

**5.100 Leerrohre DN 100 und Rohrverbund 12 x 10/6 einsanden**
Mit Natur- oder Brechsand 0/2, 2x gebrochen einsanden;
Umrechnungsfaktor 1,80 to / cbm,
Verbrauch 0,12 cbm / lfdm
Menge: 185,000 m

**5.110 Beleuchtungskabel und Leerrohr DN 50 einsanden**
Mit Natur- oder Brechsand 0/2, 2x gebrochen einsanden;
Umrechnungsfaktor 1,80 to / cbm,
Verbrauch 0,08 cbm / lfdm,
Menge: 185,000 m

**5.120 Trassenwarnband Beleuchtungskabel**
Markierung von Kabeltrassen
mit Ortungsbandband,
Ortbarkeit durch zwei einkaschierte Edelstahldrähte.
Alterung- und kältebeständig
mit Beschriftung = "Achtung Stromkabel", Farbe: gelb;
liefern und 40 cm über dem Kabel auslegen.
Menge: 185,000 m

**5.130 Trassenwarnband Glasfaserkabel**
Markierung von Kabeltrassen
mit Ortungsbandband,
Ortbarkeit durch zwei einkaschierte Edelstahldrähte.
Alterung- und kältebeständig
mit Beschriftung = "Achtung Glasfaserkabel", Farbe:
gelb;
liefern und 40 cm über dem Kabel auslegen.
Menge: 150,000 m

**5.140 Liefern und Versetzen von PeHD-Rohren**
Dn 40 cm, 1,0 m lang als Lichtmastenfundamente einschl.
Erdaushub und Beton
Menge: 2,000 St

### 6 Straßenbauarbeiten

**6.10 Herausnehmen von Randsteinen**
einschl. etwa vorhandenen Unterbetons. Material wird
Eigentum des AN und ist zu beseitigen.
Menge: 5,000 m

**6.20 Untergundverbesserung Schroppen; Fahrbahn**
nach ZTVT - StB,
Schroppen 0/56, liefern, profilgerecht einbauen und
verdichten. Abrechnung erfolgt nach anerkannten
Lieferscheinen.
Fahrbahn ganze Breite
Menge: 420,000 to

**6.30 Frostschutz- und Mineraltragschicht; Fahrbahn**
nach ZTVT - StB,
Kies-Sand-Gemisch, Körnung 0/32, 0/45 oder 0/56,
liefern, profilgerecht einbauen und
verdichten. Abrechnung erfolgt nach anerkannten
Lieferscheinen.
Fahrbahn ganze Breite
Menge: 260,000 to

**6.40 Frostschutz- und Mineraltragschicht Fahrbahn**
nach ZTVT - StB, güteüberwacht nach RG Min - StB
Kornabgestuftes Gemisch, gebrochen
mit einem Brechsand/Natursand-Verhältnis 70 : 30, KG
70, Körnung 0/45 und 0/56
liefern, profilgerecht einbauen und verdichten.
Abrechnung erfolgt nach anerkannten
Lieferscheinen.
Fahrbahn ganze Breite
Menge: 260,000 to

**6.50 Gerade Leistensteine**
DIN 482 Ventina Granitborde  B 6, 12 x 25 x 100 cm,
gesägte Ausführung, gestockte Sichtseiten, mit 1
Schnurkante und 1 Phase liefern und auf ein 10 cm
starkes Fundament aus Beton C 25/30 durchgehend ca. 20
cm breit bis 10 cm unter Randsteinoberkante
hinterbetoniert versetzen. Die Bordhöhe ist genau
einzuhalten
Menge: 70,000 m

**6.60 Zuschlag Schnitte**
Zuschlag für das Ablängen der Randsteine nach Pos.
06.0050
Menge: 8,000 St

**6.70 Pflasterstreifen herstellen, 1-Zeiler Granit**
Pflasterstreifen nach dem "Merkblatt für den Bau von
Fahrbahndecken aus Natursteinpflaster" bzw. dem "
Merkblatt für die Herstellung von Betonsteinpflaster"
herstellen,
-  als Randeinfassung im Bereich der Fahrbahn, Parkbuchten und Gehwege,
- Großpflastersteine 1  I DIN 18502  Granit 15/17 cm,
einfarbig mit gestockter Oberfläche,
- Breite des Pflasterstreifens 1 Reihe,
- Fugen mit cds-Durit-Beton 0-3 P/ST oder gleichwertig
verfüllen,
-  überschüssiges Material entfernen,
- Unterbeton 10 cm stark C25/30,
  Dicke in verdichtetem Zustand 10 cm,
- Rückenstütze aus Beton C25/30, 10 cm.
seitlicher Abschluss Fahrbahn
Menge: 90,000 m

**6.80 Asphalttragschicht AC 32 T S, ganze Fahrbahn**
Asphalttragschicht aus Asphalttragschichtmischgut
AC 32 T S herstellen.
In Verkehrsflächen der Belastungsklasse 1.8'
Einbaumenge = 230 kg/qm
Bindemittel = 50/70.
Fremdfüller = Kalksteinfüller Kategorie CC 90.

in einer Lage liefern und einbauen;
Fahrbahn ganze Breite
Menge: 440,000 m²

**6.90 Asphalttragschicht AC 32 T S, Teilflächen**
Asphalttragschicht aus Asphalttragschichtmischgut
AC 32 T S herstellen.
In Verkehrsflächen der Belastungsklasse 1.8'
Einbaumenge = 240 kg/qm
Bindemittel = 50/70.
Fremdfüller = Kalksteinfüller Kategorie CC 90.

in einer Lage liefern und einbauen;
Fahrbahn Teilfläche best. Friedhofstraße
Menge: 20,000 m²

**6.100 Bestehende Beläge mit Schneidgerät anschneiden**
Zum Anschluss neuer Deckenteile an bestehende Beläge
den alten Belag sauber und fluchtgerecht anschneiden
bis 10 cm Dicke einschl. Einlegen eines schmelzbaren
Bitumen-Fugenbandes
Menge: 30,000 m

**6.110 Reinigen und bitumenhaltiges Bindemittel aufsprühen**
bituminöse Flächen vor dem Einbau der Deckschicht
reinigen und mit  Bindemittel PmOBArtCZU6OK
vorspritzen. Bindemittelmenge 0,15 kg / qm,
Teilfläche best. Fahrbahn Friedhofstraße
Menge: 440,000 m²

**6.120 Oberflächenabschluß der Fahrbahn**
Asphaltdeckschicht aus Asphaltbeton für
Asphaltdeckschichten
AC 8 D S herstellen.
In Verkehrsflächen der Belastungsklasse 1.8
Einbaumenge = 90 kg/m2.
Bindemittel = 25/55-55 A.
Grobe Gesteinskörnung = Kategorie PSV '48 '
Fremdfüller = Kalksteinfüller Kategorie CC 90.

liefern und einbauen,
Fahrbahn ganze Breite
Menge: 440,000 m²

**6.130 Oberflächenabschluß der Fahrbahn**
Asphaltdeckschicht aus Asphaltbeton für
Asphaltdeckschichten
AC 8 D S herstellen.
In Verkehrsflächen der Belastungsklasse 1.8
Einbaumenge = 90 kg/m2.
Bindemittel = 25/55-55 A.
Grobe Gesteinskörnung = Kategorie PSV '48 '
Fremdfüller = Kalksteinfüller Kategorie CC 90.

liefern und einbauen,
Teilfläche best. Friedhofstraße
Menge: 20,000 m²

**6.140 Abstreumaterial aufbringen**
Abstreumaterial gleichmäßig auf die noch warme
Oberfläche der Deckschicht aufbringen und einwalzen.
Nicht gebundenes und gelöstes Material entfernen
Edelbrechsand/Splitt 1/3
Aus Gestein wie Edelsplitt der Deckschicht
Abstreumenge: 1,0 kg / qm
Teilfläche best. Fahrbahn Friedhofstraße
Menge: 20,000 m²

**6.150 Höhenmäßiges versetzen der Wasserleitungs- und Kanalisationsschächte**
Die  Schachtabdeckungen der Wasserversorgungsleitung
und die
Kontrollschächte der Kanalisation sind entsprechend der
neuen Höhenlage der Fahrbahn zu versetzen. Im
Einheitspreis inbegriffen ist das erforderliche
Untermauern bzw.  Senken der Abdeckungen, einschl.
Lieferung des Materials bis 15 cm Höhe.
Menge: 5,000 St

**6.160 Bankette**
liefern, profilgerecht einbauen und verdichten.
Abrechnung erfolgt nach anerkannten
Lieferscheinen.
Zugelassen sind folgende Materialien :
Walzschotter 35/56, 56/75;
Dosiermaterial 0/56, 1 x gebrochen
Wandkies 0/x
Material aus wiederaufbereiteten Altbaustoffen
(Recycling-Material);
Baustoffgemisch der Körnung 0/x, frei von Holz,
Metallen und anderen Fremdstoffen.

Angebotenes Material :
Menge: 5,000 to

### 7 Stundenlohnarbeiten

**7.10 Arbeitskräfte**
Vorarbeiter
Menge: 5,000 Std

**7.20 Arbeitskräfte**
Facharbeiter
Menge: 5,000 Std

**7.30 Arbeitskräfte**
Helfer
Menge: 5,000 Std

**7.40 Geräteeinsatz mit Bedienung**
Bagger (bis 0,5 cbm),
Menge: 3,000 Std

**7.50 Geräteeinsatz mit Bedienung**
Bagger (0,5 - 0,7 cbm)
Menge: 3,000 Std

**7.60 Geräteeinsatz mit Bedienung**
Bagger (über 0,7 cbm)
Menge: 3,000 Std

**7.70 Geräteeinsatz mit Bedienung**
Planierraupe (1,6 - 2 cbm)
Menge: 3,000 Std

**7.80 Geräteeinsatz mit Bedienung**
Planierraupe (1,0 - 1,5 cbm)
Menge: 3,000 Std

**7.90 Geräteeinsatz mit Bedienung**
Schaufellader
Menge: 3,000 Std

**7.100 Geräteeinsatz mit Bedienung**
Kompressor einschl. Hammer
Menge: 3,000 Std

**7.110 Geräteeinsatz mit Bedienung**
LKW-Stunden, 8-to Kipper
Menge: 3,000 Std

**7.120 Geräteeinsatz mit Bedienung**
LKW-Stunden, 14-to-Kipper
Menge: 3,000 Std

**7.130 Geräteeinsatz mit Bedienung**
LKW-Stunden, 16-to-Muldenkipper
Menge: 5,000 Std

### 8 Wasserleitungsbauarbeiten

**8.10 Gerade Druckrohre DN 100**
Gerade Druckrohre
gerade Muffendruckrohre für Trinkwasser, Druckklasse
C50, aus duktilem Gusseisen nach DIN EN 545 mit
Steckmuffenverbindung TYTON, nach DIN 28603, einschl.
TYTON Dichtung aus
EPDM, für einen maximal zulässigen Betriebsdruck von
50/16 bar mit DVGW-Prüfzeichen

Auskleidung: Zementmörtel nach DIN EN 545

Außenschutz:
Zink-Aluminium-Überzug in einer Auflage von mind. 400
g/m² nach DIN EN 545, Deckbeschichtung und
Muffen-Innenschutz:
Epoxidharz (blau) nach DIN EN 545
Baulänge = 6 m
liefern, vertragen, verlegen, prüfen und entkeimen
DN 100
Menge: 70,000 m

**8.20 Liefern und Verlegen von unbearbeiteten Formstücken**
aus duktilem Gusseisen nach DIN EN 545,
Ausführung nach Werksnorm, mit Steckmuffenverbindung in
längskraftschlüssiger Ausführung NOVO-SIT, einschl.
TYTON-
Dichtungen aus EPDM und NOVO-SIT Halteringen, für einen
maximal zulässigen Betriebsdruck von 16 bar mit
DVGW-Prüfzeichen
Beschichtung innen und außen: EP-P (Epoxid-Pulver) in
250 m Schichtdicke
DN 100
MMK-Stück 11°
Menge: 2,000 St

**8.30 Formstücke DN 100**
MMK-Stück 22°, sonst wie Pos.08.0020
Menge: 2,000 St

**8.40 Formstücke DN 100**
U-Stück, sonst wie Pos. 08.0020
Menge: 4,000 St

**8.50 Formstücke DN 100**
MK-Stück 11°, sonst wie Pos. 08.0020
Menge: 2,000 St

**8.60 Formstücke DN 100**
MK-Stück 22°, sonst wie Pos. 08.0020
Menge: 2,000 St

**8.70 Liefern und Verlegen von bearbeiteten Formstücken**
NATURAL-Formstücke aus duktilem Gusseisen nach DIN EN
545, mit Steckmuffenverbindung TYTON, nach DIN 28603,
einschl. TYTON
Dichtung aus EPDM, Flanschanschluß nach DIN EN 1092-2,
für einen maximal zulässigen Betriebsdruck von 50 bar
mit DVGW-Prüfzeichen
einschl. der erforderlichen Flanschverbindungen
Beschichtung innen und außen: EP-P (Epoxid-Pulver) in
250 m Schichtdicke

DN 100
E- Stück I = 600 mm
Menge: 2,000 St

**8.80 Formstück DN 100**
EU-Stück, sonst wie Pos. 08.0070
Menge: 5,000 St

**8.90 Kugelformstücke DN 100**
DN 100/100/ mit 2 Flanschen,
sonst wie Pos. 08.0070
Menge: 1,000 St

**8.100 Kugelformstücke DN 100**
DN 100/100/100 mit 3 Flanschen,
sonst wie Pos. 08.0070
Menge: 1,000 St

**8.110 Lieferung und Einbau von Absperrschiebern NW100**
innenliegendes Spindelgewinde, weichdichtend nach DIN
3352-4B, schraubenlose, selbstdichtende
Deckelverbindung, Flanschanschlussmaße nach DIN EN
1092-2, durchgehend glatte Rohrsohle, Baulänge nach EN
558-1 Reihe 15, mit freiem Spindelende, Gehäuse, Deckel
und Absperrkeil aus
Gusseisen mit Kugelgraphit EN-GJS-400-15 (GGG-40),
Absperrkeil komplett umhüllt mit EPDM, Spindel aus
nichtrostendem Stahl X20Cr13 (1.4021), innen und außen
EP-P (Epoxy-Pulver-Beschichtung) nach GSK-Richtlinien
RAL5005 (blau) PN 10/16 einschl. der erforderlichen
Flanschverbindungen.

DN 100 mit Handrad
Menge: 3,000 St

**8.120 Schachthydranten, WN- Modell**
liefern und einbauen
Menge: 2,000 St

**8.130 Anschlußtrommeln 4 x 1 ¼"**
einschl. Stopfen und Schrauben
liefern und einbauen
Menge: 2,000 St

**8.140 Anschluss an bestehende Leitung herstellen**
inkl. aller Arbeiten, Anschluss in bestehenden
Schächten

DN 100
Menge: 2,000 St

**8.150 Druckrohre aus Polyethylen PE-HD (hart), PE 100**
DIN 8074 / 75 und DIN 19533, mit DVGW-Zulassung, Farbe
königsblau, PN 16, SDR 11 in Ringbunden 50 x 4,6
Menge: 140,000 m

**8.160 WN- Trommel- Kugelhahn**
PN 10, aus Messing R 5/4 "
Menge: 6,000 St

**8.170 Plasson- Kunststoff- Klemmfittings**
für PE- Rohre hart und weich und PP- Rohr;
Außengewinde konisch,Innengewinde zylindrisch,
entsprechend DIN 2999, I.S.O.R7.
Betriebsdruck bis d63 mm PN 16, d75  160 PN
10 bei 20° C Wassertemperatur.
Geprüft nach DIN 8076, DVGW zugelassen.

Hausanschluß
bestehend aus:
Winkel 90° mit Außengewinde
Adapter mit Überwurfmutter
Winkel mit Innengewinde
d 40 x 1 ¼ "
Menge: 6,000 St

**8.180 PAL- Dichtringe**
für Mauerdurchführung aus Elastomeren mit Zellstruktur
nach DIN 4060 Teil 1, temperaturbeständig - 30°C bis +
50° C, druckbeständig bis 0,5 bar liefern und verlegen.

DN 110
Menge: 15,000 St

**8.190 PAL-Dichtringe**
DN 60, sonst wie Pos. 08.0180
Menge: 20,000 St

USt %: 19,00
